# Leistungsbeschreibung (GAEB DA XML 3.2, DA81)
Projekt: Projekt
Währung: EUR
Erstellt mit: myview DataGenerator GAEB, myview-GAEB-DA-XML-Export, 23.03.2025

## LV Bezeichnung
Datum: 23.03.2025

### 01 Leuchten

#### 01.01 Lichtbandsysteme

##### 01.01.01 Lichtbandsysteme

**01.01.01.001 ClickLUX EASY 2 5000 ZWISCHENmodul**
LED-Lichtbandsystem ClickLUX EASY 2 5000 ZWISCHENmodul
5000 K | 54 W | 1528 mm | ZWISCHENmodul

Universell einsetzbares, hocheffizientes LED-Lichtbandmodul für den Innenbereich. Hochwertiges Gehäuse aus Aluminium. Lichtverteilung symmetrisch. Gleichmäßige und flickerfreie Ausleuchtung. Lichtstrom in Stufen einstellbar. Das Betriebsgerät ist integriert. Geeignet für die direkte Deckenmontage, Pendelmontage mit Zubehör möglich. Schnelle und werkzeuglose Verbindung der Module möglich. Befestigung über die komplette Leuchtenlänge möglich. Vorhandene Bohrlöcher können zur Montage verwendet werden. Der Anschluss erfolgt mit dem ClickLUX EASY 2 STARTmodul, der Abschluss mit dem ClickLUX EASY 2 STOPmodul. Für Leerfelder sind Leermodule erhältlich. Geeignet als Ersatz für ein konventionelles ein- oder zweiflammiges T8/T5-Lichtbandsystem. Leuchte mit begrenzter Oberflächentemperatur nach DIN EN 60598-2-24. Geeignet für den Einsatz in der Lebensmittel- und Getränkeindustrie. Umweltfreundlich und ressourcenschonend durch austauschbare Komponenten. Die Verpackung besteht aus recyclefähigem Karton, kunsttofffrei.

Abstrahlwinkel: 130°
Farbtemperatur: 5000 K
Farbwiedergabeindex: > 80
Lichtausbeute: 155 lm/W
Systemleistung: 54
 | 49
 | 44
 | 39
 | 34,5
 | 29,5
 | 24,5
 | 19,5 W
Leuchtenlichtstrom: 8.350
 | 7.600
 | 6.760
 | 6.010
 | 5.340
 | 4.590
 | 3.760
 | 3.010 lm
Lichtaustritt: direkt
Abstrahlcharakteristik: symmetrisch
Effizienzklasse der Lichtquelle:
UGR quer: 27,3
UGR längs: 30,7
Dimmbar: nein
Menge: 4,000 Stück
